# Abbruch-, Maurerarbeiten
Angebotsaufforderung (GAEB 90, DA83)
Währung: EUR

## Maurerarbeiten, Goetheplatz 3, Mülheim
Datum: 29.07.25

### Bereich 1 Abbruch-,Maurer-,Putzarbeitten

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C)  Gewerkespezifische Vorbemerkungen

Stemmarbeiten sind mit scharfen Werkzeugen auszuführen,
um größere Zerstörungen des Mauerwerks zu vermeiden.
Die aktuell gültigen DIN sind zu beachten. Die
Standfähigkeit der Wände darf keinesfalls
beeinträchtigt werden. Wo möglich, sind zwingend
elektrische Bohrer oder Fräsen zu verwenden.
Vor Beginn der Arbeiten sind mit dem Auftraggeber die
Meterrisse und Höhenquoten zu kontrollieren und
abzustimmen.

Bei Leistungen, die nach Fertigstellung nicht mehr
sichtbar bzw. prüfbar sind, ist durch den AN eine
Fotodokumentation den Rechnungsunterlagen
unaufgefordert beizulegen. Ansonsten können die
Leistungen nicht vergütet werden.

Mauerwerksteile / Wände sind im Verband herzustellen,
bzw. fachgerecht zu verankern.  Das Vermauern von
verschiedenen Steinarten, z.B. Ziegel / Kalksandsteine,
in einem Mauerwerksteil ist untersagt.
Putzprofile dürfen in Feuchträumen nur im Unterputz
verbleiben,wenn  diese  aus  Edelstahl  sind.
Andernfalls  sind  sie  nach Fertigstellung des Putzes
zu entfernen. Die Positionen für die Herstellung von
Putz- und Estrichen sind hinsichtlich ihrer Ebenheit
entsprechend der aktuellen DIN auszuführen.
In den Einzelpreisen der Positionen ist die Lieferung,
das Vorhalten und der Einbau aller Hilfsmittel und
-stoffe enthalten; ebenso der Abtransport und die
Entsorgung von anfallendem Schutt.
Die Arbeiten in den Wohnungen sind jeweils innerhalb
eines Arbeitstages zu erledigen. Möbel, mietereigene
Gegenstände  Bauteile anderer Gewerke etc. sind zu
schützen.

Sollten  im  Rahmen  der  Arbeiten  Gefahrstoffe,  wie
etwaasbesthaltige  Materialien  aufgefunden  werden
oder  nur  der Verdacht darauf bestehen, ist vor
Wiederaufnahme der Arbeiten umgehend die Bauleitung zu
verständigen.

*Hinweis*
BAUVORHABEN: Mülheim, Goetheplatz 3, Bürgerstr.1

Gewerk: Maurer- und Putzarbeiten

Angaben zum Bauwerk

Die Gebäude sind 4- geschossig und bestehen aus:
- Kellergeschoß
- Erdgeschoß
- 1. Obergeschoß
- 2. Obergeschoß
- 3. Obergeschoß
- Dachgeschoß
(Satteldach mit Abwalmungen)

Termine: 15.09.2025 - 03.10.2025

Die Arbeiten in den Wohnungen müssen in Abstimmung mit
der Fensterfirma erfolgen. Die
Abbruch/Demontagearbeiten je Wohnung sind innerhalb
eines AT auszuführen (siehe Leistungstext, ausgenommen
Putzarbeiten abhängig von Trocknungszeiten.)

Vor Angebotsabgabe wird eine eigenständige Besichtigung
der
Gebäude und der Bauumfeldes empfohlen. Gemeinsame
Ortsbesichtigungen finden nicht statt. Der Bieter
hatsich selbst an der Baustelle ausreichend zu
informieren.
Vor Angebotsabgabe wird eine eigenständige Besichtigung
der
Gebäude und der Bauumfeldes empfohlen. Gemeinsame
Ortsbesichtigungen finden nicht statt. Der Bieter hat
sich selbst an der Baustelle ausreichend zu
informieren.

An den Gebäuden
Mülheim, Goetheplatz 1
Goetheplatz 3, Bürgerstr. 1,
die Baumaßnahmen an allen Gebäuden werden in einem
Bauabschnitt ausgeführt.

Es werden energetische Modernisierungsmaßnahmen
durchgeführt. Folgende Maßnahmen werden ausgführt:
WDVS, Balkonsanierung inkl. neuer Balkongeländer,
Elektroarbeiten, Erneuerung der Tür- und
Fensteranlagen, Dacharbeiten u.weiteres.

Die gesamte Bauzeit für alle Gewerke beträgt ca. 10
Monate

Die Gerüste werden allen Gewerken zur Nutzung zur
Verfügung gestellt, sowie Sanitärcontainer und
Baustellen WC.
Materialtransporte sind nicht enthalten und sind in die
EP einzukalkulieren. Schutz der Arbeiten vor
Unfallgefahren, Witterungseinflüssen und Diebstahl sind
durch den AN sicherzustellen.
Während der Bauzeit ist die Baustelle in einem sauberen
Zustand zu halten und regelmäßig aufzuräumen.

Wasser und Baustrom  werden bauseits im Bereich des
Baufeldes an einem zentralen Punkt kostenlos zur
Verfügung gestellt. Zuleitungen zu den
Verbraucherstellen sind selbständig herzustellen und
vorzuhalten.

Aufmaßtermine, Ausführungstermine in den Wohnungen u.
anderen Mieteinheiten, sind eigenständig vom AN mit den
Mietern zu vereinbaren (per Aushänge o. persönlichen
Mieterkontakt). Kontaktdaten der Mieter können für die
Dauer der Maßnahmen zur Verfügung gestellt werden. Die
vereinbarten Termine sind zuverlässig / verbindlich
einzuhalten.

Materiallagerflächen werden bei der Baubesprechung vor
Baubeginn bei der gemeinsamen Begehung mit der BL
festgelegt. Ein Plan zur Lagerung von Materialien ist
14 Tage zuvor der Bauleitung vorzulegen.

Feuerwehrzufahrten und Stellflächen (falls vorhanden):
Die Feuerwehrzufahrten und Abstellflächen gem. des
beiliegenden Lageplanes dürfen für die
Baustelleneinrichtung nicht genutz werden. Diese
Bereiche sind ständig freizuhalten.
Kurzfristige Nutzung für Materiallieferung, Be- und
Entladen ist zulässig.

#### Abschnitt 1.1 Abbruch u. Mauerwerk

*Hinweis*
Fensterbrüstung brechen gem. Langtext LV
Fensterbrüstung für den Einbau einer Balkontür
herausschneiden.
Die Containerstellung und die Entsorgung ist in allen
Einheitspreisen einzukalkulieren.
Sämtlicher Materialtranport und Abtransport von Schutt
und Abfällen, müssen über die bauseits gestellten
Gerüste erfolgen. Die Wohnung des Mieters darf nicht
als Durchgang benutzt werden.
Die Flächen sind nach Abräumen der Schutzvorkehrungen
(Staubwand, Abdeckmaterial, OSB Platten) sauber zu
hinterlassen und mit Fotos zu dokumentieren.

**1.1.10 Fensterbrüchung brechen/ schneiden**
Fensterbrüchung brechen/ schneiden
1. Kleinmöbel der Mieter sind bauseits aus dem
Arbeitsbereich zu entfernen.
2. Bodenflächen im Arbeitsbereich mit Malervlies
PE-beschichtet abkleben einschl.
Überlappungsüberklebung.
Nach Abschluss der Arbeiten ist die Abklebung zu
entfernen und zu
entsorgen.
3. Staubwand mit Teleskopstangen und Folienbekleidung
staubdicht um den Arbeitsbereich aufstellen und nach
Abschluss der
Arbeiten entfernen. Wand und Deckenbeläge sind
ausreichend zu
schützen. Schutz des Bodens u. Decke im
Anschluss-Bereich der Staubschutzwand mit einer
OSB-Platte. Die Bodenflächen im Arbeitsbereich hinter
der Staubschutzwand sind mit OSB-Platten abzudecken.
Staubschutzwand ist je nach erforderlichem
Arbeitsbereich ca. 1,00 m Tiefe einzuplanen.

4. Fensterelement (Kunststoff mit Isolierverglasung)
und Fensterbänke innen und aussen demontieren,
abtransportieren und fachgerecht entsorgen
Fenstergrösse: ca. 1,20 x 1,40m
Der Ausbau des Fenster muss in Zusammenarbeit mit dem
Fensterbauer erfolgen, ggf. muss das Fenster noch
eingebaut belassen werden.

5. Aussenmauerwerk mit Kellenwurfputz aus
Kalk-Zementputz, Gesamtstärke mit Außen- u. Innenputz
bis 40cm, mittels zwei Vertikalschnitte von Aussen auf
beiden Leibungsseiten bis zur Oberkante der Betondecke,
und mittels einem Horizontalschnitt, Oberkante der
Betondecke durchschneiden. Abgeschnittene Mauerscheibe
herausnehmen und in den
bereitgestelltenContainerschaffen. Die Oberflächengüte
der Schnittflächen sollte Q2 entsprechen
Brüstungshöhe bis 1,0 m .
6. Vorhandene Fensteranschläge mit anhaftenden Aussen-
und Innenputz,Gesamtstärke bis 20 cm mittels zwei
Vertikalschnitte von Aussen auf beiden Leibungsseiten
abschneiden. Abgeschnittene Leibungssteine herausnehmen
und in den bereitgestellten Container schaffen, ca.
1,50 m (2 mal - die Position wird je Fenster
abgerechnet)
7. Die beschriebenen Leistungen sind mit Absprache der
Bauleitung genauestens zu terminieren. Es wird zwingend
vorausgesetzt,
dass am gleichen Tag in die geschnittene Öffnung die
Balkontür eingebaut'werden kann. Die Arbeiten werden
zeitlich versetzt zur
Ausführung kommen.

8. Nach Abschluss der Arbeiten sind sämtliche
Schutzvorkehrungen (Abdeckmaterilien, Staubschutzwand
etc.) restlos zu entfernen, über das Gerüst
abzutransportieren und zu entsorgen.
Menge: 4,000 Stck

**1.1.20 Balkontüröffnung sichern außenseitig**
*** Bedarfsposition mit GB
Balkontüröffnung sichern außenseitig

Für den Fall, dass die Balkontür nicht am selben
Arbeitstag einegesetzt werden kann, ist die Öffnung im
Bereich der abgebrochenen Brüstung mit einer
OSB-Platte, außenseitig zu verschließen. Nach Einbau
der Balkontüre ist die Platte zu entsorgen.
Menge: 4,000 Stck

**1.1.30 Holzfußleisten ausbauen**
*** Bedarfsposition mit GB
Holzfußleisten einschl. Viertelstäbe oder Deckleisten
ausbauen, laden, abfahren und nach den
abfallrechtlichen Bestimmungen
entsorgen,einschl. Kippgebühren.
Menge: 6,000 m

**1.1.40 Teppichboden ausbauen**
*** Bedarfsposition ohne GB
Teppichboden, PVC-Belag  u.s.w. im Arbeitsbereich,
sauber einschneiden, aufnehmen, verladen und nach den
abfallrechtlichen Bestimmungen entsorgen, einschl.
Kippgebühren.

- Diese Leistung erfolgt nur nach Anweisung und in
Absprache mit der Bauleitung -
Menge: 0,000 m²

**1.1.50 Laminatboden ausbauen**
*** Bedarfsposition ohne GB
Laminatboden einschl. Trittschalldämmung usw. im
Arbeitsbereich, sauber einschneiden  oder abtrennen,
aufnehmen, laden, abfahren und nach den
abfallrechtlichen Bestimmungen entsorgen,

- Diese Leistung erfolgt nur nach Anweisung und in
Absprache mit der Bauleitung -
Menge: 0,000 m²

**1.1.60 Spanplatten ausbauen**
*** Bedarfsposition ohne GB
Mit der Dielung verschraubte Spanplatten, sauber
einschneiden, aufnehmen,
laden, abfahren und nach den abfallrechtlichen
Bestimmungen
entsorgen, einschl. Kippgebühren.
- Diese Leistung erfolgt nur nach Anweisung und in
Absprache mit der Bauleitung -
Menge: 0,000 m²

**1.1.70 Dielung ausbauen**
*** Bedarfsposition ohne GB
Dielung für Mauerwerk ausbauen
Holzdielen im Arbeitsbereich, einschl. der Fußleisten
und Viertelstäbe,
für ggf. beizumauernde Öffnungen,
sauber einschneiden ausbauen, laden, abfahren und nach
den
abfallrechtlichen Bestimmungen entsorgen, einschl.
Kippgebühren.

- Diese Leistung erfolgt nur nach Anweisung und in
Absprache mit der Bauleitung -
Menge: 0,000 m²

**1.1.80 Mauerwerk**
*** Bedarfsposition ohne GB
Leibungsbereiche aufgrund brüchiges Mauerwerk innen u.
außen, mit geeignetem Mauerstein aufmauern,
Mauewerksstärke ca. 25 cm
Menge: 0,000 m²

**1.1.81 Aussenmauerwerk (Gartenmauer)**
*** Bedarfsposition mit GB
Aussenmauerwerk, Gartenmauer, Ziegelmauerwerk mit  aus
Kalk-Zementputz, Gesamtstärke bis 40cm, mittels
Vertikalschnitte bis zur Oberkante des Fundamentes bzw.
Geländeoberfläche, und mittels einem Horizontalschnitt,
bis zur Oberkante des Fundamente durchschneiden.
Abgeschnittene Mauerscheibe herausnehmen und in den
bereitgestellten Container schaffen. Die Position
beinhaltet die Demontage und Entsorgung der
Natursteinplatte als Mauerabdeckung.
Das Abtragen der Mauer kann in mehreren Abschnitten
erfolgen.
Die Höhe der Bestandsmauer beträgt ca. 1,00 m.
Menge: 3,000 m3

#### Abschnitt 1.2 Putzarbeiten / Estrich

**1.2.10 Wandputz innen**
Inneren Wandputz,ca. 2 cm stark. einlagig als Feinputz,
mit
Gipsputz, Fabrikat Knauf Rotband, MP 75 oder
gleichwertig vollkommen eben,
lot- und fluchtrecht herstellen, sauber abreiben und
filzen. Die Übergänge an
bestehenden Putzflächen sind sauber beizuarbeiten. Die
erforderlichen Gerüstböcke sind vom Auftragnehmer zu
stellen und werden nicht gesondert
vergütet.
Menge: 12,000 m²

**1.2.20 Wandputz - Putzflächen < 0,50 m²**
inneren Wandputz, Putzflächen unter 0,50 qm,
2 cm Stärke einlagig als Feinputz mit Gipsputz,
Fabrikat Knauf Rotband, MP 75 oder
gleichwertig,vollkommen eben, lot- und fluchtrecht
herstellen, sauber abreiben und
filzen.Die Übergänge an bestehenden Putzflächen sind
sauber
beizuarbeiten.
Die erforderlichen Gerüstböcke sind vom Auftragnehmer
zu
stellen und werden nicht gesondert vergütet.
Menge: 10,000 m²

**1.2.30 Eckschutzschienen**
Eckschutzschienen
verzinkte Eckschutzschiene liefern und fachgerecht
einsetzen und sauber einputzen
Menge: 24,000 m

**1.2.40 Estrich im Bereich der Durchbrüche**
Estrich ergänzen / erstellen im Bereich der
Wanddurchbrüche inkl. Dämmstreifen zur neu eingebauten
Balkontür.
Fläche ca. 30 cm x 120 cm
Menge: 4,000 Stck

**1.2.50 E-Schlitze verputzen**
*** Bedarfsposition ohne GB
E-Schlitze schliessen, bis 10cm Breite
als Feinputz, mit Gipsputz,
Fabrikat Knauf Rotband, MP 75 o. gleichwertig,
vollkommen eben,
lot- und fluchtrecht herstellen, sauber abreiben und
filzen.
Die Übergänge an
bestehenden Putzflächen sind sauber beizuarbeiten.
Menge: 1,000 m

USt %: 19,00
